# Muster-Leistungsbeschreibung
Leistungsbeschreibung (GAEB 90, DA81)
Währung: EUR

## W4-E - Einschaliges Mauerwerk (SoFi 1.8)
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

- Bodenfeuchte und nicht drückendes Wasser (W1-E),
- von außen drückendes Wasser (W2-E),
- nicht drückendes Wasser auf erdüberschütteten
Decken (W3-E),
- gegen Spritzwasser am Wandsockel
und Kapillarwasser in und unter erdberührten
Wänden (W4-E)

Im Bereich der Bauwerksabdichtung ist eine
Weiterentwicklung der Abdichtungsstoffe und der
Ausführungstechniken festzustellen, dem die
Normung der Bauweisen nur verzögert folgt. Gemäß
der Vergabe- und Vertragsordnung für Bauleistungen
(VOB) Teil C: Allgemeine Technische
Vertragsbedingungen für Bauleistungen (ATV) -
Abdichtungsarbeiten können nach Punkt 0.3
Einzelangaben bei Abweichungen von den ATV
geregelt werden. Abweichungen von Produkten und
Anwendung sind eindeutig und im Einzelnen
in der Leistungsbeschreibung aufzuführen.

*Hinweis*
Hinweise MDS gemäß DIN 18533 (MB 2K)

Remmers MB 2K erfüllt die Anforderungen an
rissüberbrückende, mineralische Dichtungsschlämmen
(MDS) gemäß den Prüfgrundsätzen (PG-MDS) sowie die
Anforderungen an kunststoffmodifizierte
Bitumendickbeschichtungen (PMBC) in Anlehnung an
die DIN EN 15814.

MB 2K ist als Abdichtung für die
Wassereinwirkungsklassen - ?Bodenfeuchte und nicht
drückendes Wasser bei Bodenplatten und
erdberührten Wänden (W1-E)? auf Betonuntergründen
und - ?Spritzwasser und Bodenfeuchte am Wandsockel
sowie Kapillarwasser in und unter Wänden (W4-E)?
normkonform einsetzbar.

MB 2K ist als Abdichtung für die
Wassereinwirkklassen
- ?Bodenfeuchte und nicht drückendes Wasser bei
Bodenplatten und erdberührten Wänden (W1-E)? auf
Mauerwerk, von außen drückendes Wasser (W2-E),
sowie - "nicht drückendes Wasser auf
erdüberschütteten Deckenflächen (W3-E)" gemäß VOB
Vergabe- und Vertragsordnung für Bauleistungen
-Teil C: Allgemeine Technische Vertragsbedingungen
für Bauleistungen (ATV) ? DIN 18366
?Abdichtungsarbeiten? zu
vereinbaren. Der Bauherr ist durch den Fachbetrieb
auf diese Abweichung zur DIN 18533 schriftlich
hinzuweisen.

*Hinweis*
Hinweise zur Wassereinwirkungsklasse
W4-E (MDS)

Die in dieser Muster-Leistungsbeschreibung
beschriebene Ausführung entspricht den Vorgaben
der DIN 18533 Teil 3 Abschnitt 10 "Abdichtung mit
rissüberbrückenden mineralischen Dichtungsschlämmen
(MDS)".

Die Abdichtung ist wirksam gegen die
Wassereinwirkungsklasse:

W4-E - "Spritzwasser und  Bodenfeuchte am
Wandsockel sowie Kapillarwasser in und unter
Wänden."

*Hinweis*
Hinweis zur Abdichtung auf
Perimeterdämmpl bei W4-E (MDS)

Gemäß den Vorgaben der DIN 18533 Teil 1 können
bei der Wassereinwirkungsklassen W4-E
druckfeste Wärmedämmstoffe, die nicht kapillarleitend

sind (z. B. XPS-Kunststoffhartschaumplatten,
Schaumglasplatten), als bereichsweiser
Abdichtungsuntergrund für die stirnseitige
Wärmedämmung von Bodenplatten oder
Abschalelementen verwendet werden.
Die Querschnittsabdichtung unter Wänden ist
hierbei bis zur vertikalen Außenabdichtung
zu führen und an diese fachgerecht anzuschließen,
Die vertikale Wandabdichtung ist in diesen
Bereichen mindestens 10 cm unter die
Querschnittsabdichtung, die Bodenplattenoberkante
oder die gleich hohe Oberkante der Wärmedämmung
herabzuführen

Bei flüssig zu verarbeitenden Abdichtungen
nach DIN 18533 Teil 3 ist im Bereich von
Untergrundwechseln zwischen Dämmstoffen und festen
Bauwerksteilen bereichsweise eine Verstärkungseinlagen in die Abdichtung einzuarbeiten.

### Titel 00002 Querschnittsabdichtung Neubau

**00002.0001 Abzudichtende Flächen reinigen**
Reinigen der abzudichtenden,
mineralischen Flächen.
Zementleim, Staub, Mörtelreste und Grate
sind durch einen mechanischen Abtrag
wie schleifen, strahlen oder fräsen zu entfernen.
Es ist ein staubfreier und tragfähiger
Untergrund herzustellen.
Einheit: m2

**00002.0002 Fehlstellen > 5 mm mit einem mineralischen Mörtel verschließen**
*** Bedarfsposition ohne GB
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

**00002.0003 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00002.0004 Kratzspachtelung mit rissüberbrückender MDS**
Lunker, Poren, Putzrillen oder Fehlstellen < 5 mm
auf mineralischen Untergründen mittels einer
Kratzspachtelung aus einer rissüberbrückenden,
mineralischen Dichtungsschlämme (MDS),
verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00002.0005 Kontaktschicht auf nicht mineralischen Untergründen, MDS 2K**
Kontaktschicht auf dem abzudichtenden,
nicht mineralischen Untergrund mit einer
2-komp., rissüberbrückenden,
mineralischenDichtungsschlämme (MDS),
herstellen.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)
Produktkenndaten:
- Wasserundurchlässigkeit geprüft bis
8m Wassersäule
- Wasserdampfdiffusionswiderstandszahl
µ = 1755
- 1 bar druckwasserdicht
nach 18 Std. (bei 5°C und 90% r.F.)

Verbrauch:
ca. 0,5 kg/m² Remmers MB 2K <3014>
Einheit: m2

**00002.0006 Fugen / Übergänge mit rissüb. MDS abdichten**
Horizontale und vertikale Fugen, Innenecken
und Anschlußbereiche an unterschiedlichen Baustoffen
mit einem hochwertigen, vliesbeschichteten
Premium-Dichtband auf NBR Kautschuk
Basis und einer zweikomponentigen, rissüberbrückenden

mineralischen Dichtungsschlämme (MDS),
überarbeiten.

Produktkenndaten Fugenband:
- Temperaturbeständigkeit: -20°C / + 90°C
- Wasserundurchlässigkeit ca. 3 bar
- Höchstzugkraft (DIN 53504)
  quer: > 1,5 N/mm²
  längs: > 4,5 N/mm²
- Bruchdehnung (DIN 53504)
  quer: >117%
  längs: >110%

Verbrauch:
Ca. 0,7 kg/m bei 32 cm Einbettbreite (Tape VF 120)
Remmers MB 2K <3014>
Ca. 1 m/m  Remmers Tape VF 120 <5071>
Einheit: m

**00002.0007 Abdichtung in und unter Wänden mit rissüberbückender MDS (W4-E)**
Abdichtung in und unter Wänden gegen die
Wassereinwirkungsklasse W4-E
"Kapillarwasser in und unter Wänden"
aus einer rissüberbrückenden, mineralischen
Dichtungsschlämme (MDS, geprüft
nach PG-MDS/FPD und PG-FBB Teil 1),
herstellen.

Angemischtes Material mittels geeignetem
Applikationsverfahren 2-lagig auf den vorbereiteten
Untergrund auftragen, an der Innenseite mit
ca. 100 mm Überstand zum Mauerwerk.

Mindesttrockenschichtdicke > 2 mm.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 2,2 kg/m² bei 2 mm Trockenschichtdicke
Remmers MB 2K <3014>
Einheit: m2

### Titel 00003 Sockelabdichtung Neubau

**00003.0001 Kanten und Außenecken brechen**
Kanten und Außenecken mit geeignetem
Gerät ca.10 mm breit anfasen / brechen,
Grate entfernen.
Einheit: lfm

**00003.0002 Abzudichtende Flächen reinigen**
Reinigen der abzudichtenden,
mineralischen Flächen.
Zementleim, Staub, Mörtelreste und Grate
sind durch einen mechanischen Abtrag
wie schleifen, strahlen oder fräsen zu entfernen.
Es ist ein staubfreier und tragfähiger
Untergrund herzustellen.
Einheit: m2

**00003.0003 Fehlstellen > 5 mm mit einem mineralischen Mörtel verschließen**
*** Grundposition ZZ 001.0
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

**00003.0004 Fehlstellen > 5 mm mit MDS-Mörtelverschließen**
*** Wahlposition ZZ 001.1
Offene Fugen so wie Fehlstellen,
Mörteltaschen oder Ausbrüche > 5mm
mit einem Mörtel aus der rissüberbrückender
mineralischen Dichtungsschlämme (MDS)
verschnitten mit ofengetrocknetem
Quarzsand verschließen.

Verbrauch:
Ca. 2,8 kg/m² bei 5 mm
Remmers MB 2K <3014>
Ca. 6,7 kg/m² bei 5 mm
Remmers Selectmix RMS <6752>
Einheit: m2

**00003.0005 Grundierung mit Spezialgrundierung**
Abzudichtende saugfähige, mineralische
Untergründe mit einer lösemittelfreien,
Spezialgrundierung grundieren.

Gewähltes Produkt:
Remmers Kiesol MB oder gleichwertig

Produkteigenschaften:
Verbessert die Haftung zum Untergrund
Wasserabweisend
Festigend

Produktkenndaten:
- Dichte (20°C) = 1,01 g/cm³
- pH-Wert = 11

Verbrauch:
Ca. 0,1-0,2 l/m² Remmers Kiesol MB <3008>
Einheit: m2

**00003.0006 Kratzspachtelung mit rissüberbrückender MDS**
Lunker, Poren, Putzrillen oder Fehlstellen < 5 mm
auf mineralischen Untergründen mittels einer
Kratzspachtelung aus einer rissüberbrückenden,
mineralischen Dichtungsschlämme (MDS),
verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00003.0007 Kontaktschicht auf nicht mineralischen Untergründen, MDS 2K**
Kontaktschicht auf dem abzudichtenden,
nicht mineralischen Untergrund mit einer
2-komp., rissüberbrückenden,
mineralischenDichtungsschlämme (MDS),
herstellen.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)
Produktkenndaten:
- Wasserundurchlässigkeit geprüft bis
8m Wassersäule
- Wasserdampfdiffusionswiderstandszahl
µ = 1755
- 1 bar druckwasserdicht
nach 18 Std. (bei 5°C und 90% r.F.)

Verbrauch:
ca. 0,5 kg/m² Remmers MB 2K <3014>
Einheit: m2

**00003.0008 Fugen / Übergänge mit rissüb. MDS abdichten**
Horizontale und vertikale Fugen, Innenecken
und Anschlußbereiche an unterschiedlichen Baustoffen
mit einem hochwertigen, vliesbeschichteten
Premium-Dichtband auf NBR Kautschuk
Basis und einer zweikomponentigen, rissüberbrückenden

mineralischen Dichtungsschlämme (MDS),
überarbeiten.

Produktkenndaten Fugenband:
- Temperaturbeständigkeit: -20°C / + 90°C
- Wasserundurchlässigkeit ca. 3 bar
- Höchstzugkraft (DIN 53504)
  quer: > 1,5 N/mm²
  längs: > 4,5 N/mm²
- Bruchdehnung (DIN 53504)
  quer: >117%
  längs: >110%

Verbrauch:
Ca. 0,7 kg/m bei 32 cm Einbettbreite (Tape VF 120)
Remmers MB 2K <3014>
Ca. 1 m/m  Remmers Tape VF 120 <5071>
Einheit: m

**00003.0009 Sockelabdichtung mit rissüberbrückender MDS bei W4-E**
Abdichtung gemäß der Wassereinwirkungsklasse W4-E "Spritzwasser im
Wandsockel" aus einer 2.-komp.,
rissüberbrückenden, mineralischen
Dichtungsschlämme (MDS, geprüft
nach PG-MDS/FPD und PG-FBB Teil 1),
herstellen.
Mindesttrockenschichtdicke 2 mm.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 2,2 kg/m² bei 2 mm Trockenschichtdicke
Remmers MB 2K <3014>
Einheit: m2

### Titel 00004 Sockelputz

**00004.0001 Armierungsschicht für Sockelputz**
Armierungsschicht aus hochvergüteten,
wasser-, wetter- und frostbeständigen
mineralischen Klebe- und Armierungsmörtel
auftragen und Armierungsgewebe
4 mm Maschenweite einarbeiten.

Produktkenndaten Armierungsmörtel:
- Größtkorn 0,5 mm
- Druckfestigkeit > 5 N/mm²
- w-Wert <0,2 kg/(m²*h0,5)
- sd-Wert < 0,5 m (2mm Schichtdicke)

Verbrauch:
Ca. 1,2 kg/m² je mm Schichtdicke
Remmers VM Fill <0517>
Ca. 1,1 m²/m²
Remmers Tex 4/100 <3880>
Einheit: m2

**00004.0002 Sockeloberputz herstellen**
Sockel-Oberputz mit hochvergütetem, wasser-,
wetter- und frostbeständigem, schnell abbindenen
mineralischen Klebe-
und Reperaturmörtel auf die Armierungsschicht
auftragen.

Produktkenndaten
schnellwasserbindend, nach 2 Stunden beschicht-
und streichbar Größtkorn 0,5 mm
Druckfestigkeit > 5 N/mm²
w-Wert <0,2 kg/(m²+h0,5)
sd-Wert < 0,5 m (2mm Schichtdicke)
Druckfestigkeit: Ca. 10 N/mm²

Verbrauch:
ca. 1,3 kg/m² je mm Schichtdicke
Remmers VM Fill rapid <0519>
Einheit: m2

**00004.0003 Putzabdichtung mit rissüberbrückender MDS**
Putzabdichtung aus einer 2-komp.,
rissüberbrückenden, mineralischen
Dichtungsschlämme (MDS, geprüft
nach PG-MDS/FPD und PG-FBB Teil 1)
herstellen.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 2,2 kg/m² bei 2 mm Trockenschichtdicke
Remmers MB 2K <3014>
Einheit: m2

**00004.0004 Oberflächenbeschichtung Sockelputz**
*** Bedarfsposition ohne GB
Sockelputz einschließlich der
Putzabdichtung oberhalb Gelände
mit wasserabweisender
Schutzbeschichtung auf Reinacrylatbasis
beschichten.

Produktkenndaten:
- Wasserdampfdurchlässigkeit: Sd < 0,3 m
- CO2-Durchlässigkeit: Sd > 252 m
- Wasseraufnahmekoeffizient:
  w< 0,1 kg/(m²*h0,5)
- Dichte: ca. 1,3 g/cm³

Verbrauch:
ca. 0,2 l/m² pro Anstrich
Remmers Color PA <6500>
Einheit: m2

**00004.0005 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2

**00004.0006 Arbeitsraum verfüllen**
Arbeitsgraben nach Abschluss der Abdichtungsarbeiten mit geeignetem Verfüllgut verfüllen und
lagenweise verdichten.

Tiefe ____ m
Breite ____ m
Einheit: m2
